# AUSSCHREIBEN.DE
Leistungsbeschreibung (GAEB 90, DA81)
Währung: _

## AUSSCHREIBEN.DE - Triflex
Datum: 23.04.25

### Titel 01 Triflex SmartTec - Bauwerk Abdichtungssy

*Hinweis*
Triflex SmartTec
Bauwerk Abdichtungssystem mit Triflex SmartTec

Bauvorhaben: '...'
Architekt/Bauherr: '...'
Vorbemerkungen:

Die Verarbeitung erfolgt mit Produkten der Firma
Triflex GmbH & Co. KG, Minden.

Die Einhaltung aller gültigen Richtlinien wird für die
jeweils empfohlenen Systemaufbauten mit Triflex-
Produkten berücksichtigt bzw. vorausgesetzt.

Die Abdichtungen innerhalb des Systemaufbaus mit
Triflex SmartTec sind durch europäisch technische
Bewertungen (ETA), ausgestellt durch das Deutsche
Institut für Bautechnik (DIBt), abgesichert und
erfüllen die Anforderungen der Bauproduktenrichtlinie
der EU (CE-Kennzeichnung) nach ETAG Nr. 005 in der
jeweils höchsten Nutzungskategorie. Die Abdichtungen
innerhalb des Systemaufbaus erfüllen die Anforderungen
gemäß VV TB, lfd. Nr. C 3.28 für Bauwerksabdichtungen
mit Flüssigkunststoff nach den PG-FLK sowie gemäß VV
TB, lfd. Nr. C 3.29 für Dachabdichtungen mit
Flüssigkunststoff.
Ein Prüfzeugnis weist die Verwendbarkeit der Abdichtung
innerhalb des Systemaufbaus im Verbund mit Fliesen- und
Plattenbelägen nach den Prüfgrundsätzen zur Erteilung
von allgemeinen bauaufsichtlichen Prüfzeugnissen für
Abdichtungen im Verbund mit Fliesen- und Plattenbelägen
- Teil 1: Flüssig zu verarbeitende Abdichtungsstoffe
(PG-AiV-F) nach.
Triflex SmartTec führt das Umweltzeichen Blauer Engel
nach DE-UZ 233, ist sehr emissionsarm und klassifiziert
in EMICODE EC1 plus.

Der Auftragnehmer hat vor Auftragserteilung
nachzuweisen, dass er für die Verarbeitung von Triflex-
Produkten geschult wurde. Andernfalls ist die
Einweisung durch einen Schulungsmeister am Objekt
sicherzustellen.

Die in der Ausarbeitung enthaltenen Massen sind auf der
Baustelle zu überprüfen.

Die Abrechnung erfolgt nach gemeinsamem Aufmaß des
Auftragnehmers mit dem Auftraggeber.

Die Abdichtung ist so auszuführen, dass bei
Arbeitsunterbrechung ein Eindringen von
Niederschlagswasser in den Dachaufbau verhindert wird.

Für die Schuttbeseitigung sind die Abfuhr- und
Deponiekosten in die Einzelpreise einzukalkulieren bzw.
gesondert auszuweisen.

Bedenken gegen die Vorleistungen anderer Unternehmer
sind dem Auftraggeber unverzüglich, möglichst schon vor
Beginn der Arbeiten, schriftlich mitzuteilen.

Dem Bieter wird empfohlen, vor Angebotsabgabe das
Objekt zu besichtigen.

Falls bei den Ausführungsarbeiten Änderungen oder
Sonderarbeiten erforderlich werden, die nicht erfasst
sind, sind diese im Einzelnen vor Ausführung anzuzeigen
und anschließend gesondert zu verrechnen.

Die Arbeiten verstehen sich, wenn nicht ausdrücklich
anders beschrieben, als fix und fertige Leistung,
einschließlich Lieferung aller erforderlichen
Materialien und Nebenleistungen.

Als Vertragsbestandteile gelten:
· Leistungsverzeichnis
· Systembeschreibung und Produktinformationen des
Herstellers
· DIN 18533 - Abdichtungen erdberührter Bauteile
· Regeln für Abdichtungen (Flachdachrichtlinie) -
Zentralverband des Deutschen Dachdeckerhandwerks
· Baupolizeiliche Bestimmungen
· Unfallverhütungsvorschriften
· VOB Teil B
in den jeweils zum Zeitpunkt des Vertragsabschlusses
gültigen Fassungen.

Der Systemaufbau ist vom sachkundigen Planer nach
objektspezifischen Anforderungen anzupassen.
Detaillierte Ausschreibungstexte sind vom Planer
eigenverantwortlich zu erstellen. Mit der Übermittlung
dieses Leistungsverzeichnis-Entwurfs ist keine konkrete
Projektberatung verbunden. Die Textausarbeitung ist
eine unverbindliche Serviceleistung von Triflex.
Rechtsansprüche aus dieser Leistung sind
ausgeschlossen.

Stand: 04/2025

*Hinweis*
System- und Produkteigenschaften:
· Vollflächig vliesarmiertes Detailabdichtungssystem
auf Basis von 1-komponentigem Polyurethan
· Nahtlos
· Kalt applizierbar
· Sofort funktionssicher
· Lösemittelfrei
· Tieftemperaturflexibel
· Diffusionsoffen
· Vollflächig haftend auf den verschiedensten
Untergründen
· Wurzel- und rhizomfest nach FLL-Verfahren
· Verarbeitbar ab +5 °C Untergrundtemperatur
· Elastisch und rissüberbrückend bis 3,0 mm in
Anlehnung an PG-FLK
· Hoch witterungsstabilisiert (UV, IR usw.)
· Brandverhalten nach EN 13501-5: Klasse BROOF(t1),
BROOF(t2), BROOF(t3), BROOF(t4)
· Brandverhalten nach EN 13501-1: Klasse E
· Widerstandsfähig gegen Beanspruchung durch Feuer von
außen nach DIN 4102 / DIN EN 13501
· Harte Bedachung im Sinne der deutschen
Landesbauordnungen
· Europäische technische Bewertung mit CE-Kennzeichnung
in den jeweils höchsten Nutzungskategorien (W3, M und
S, P1 bis P4, S1 bis S4, TL4, TH4)
· Entspricht der DIN 18531 und Flachdachrichtlinie
· Umweltzeichen Blauer Engel nach DE-UZ 233
· Erfüllt die Anforderungen bezüglich Ökotoxizität und
Gentoxizität gemäß des Blauen Engels für
Flüssigkunststoffe
· Klassifizierung EMICODE EC1 plus
· Produktspezifische Umwelt-Produktdeklaration (EPD)
nach EN 15804:2012 + A2:2019/AC:2021

**01.0001 Baustelleneinrichtung, allgemein**
Baustelle einrichten und nach Abschluss der Arbeiten
räumen. Vorhalten von Maschinen, Geräten, Werkzeugen
und sonstigen Betriebsmitteln, die zur Durchführung der
Arbeiten erforderlich sind.
Die Baustelle wird besenrein hinterlassen.
Einheit: psch

**01.0002 Mineralische Untergründe**
Mineralische Untergründe von Verunreinigungen säubern.
Lose Bestandteile entfernen. Unebenheiten egalisieren.
Anfallenden Schutt abtransportieren.
Einheit: m²

**01.0003 Ausbrüche**
Ausbrüche im Untergrund durch mineralische
Betoninstandsetzungsprodukte verfüllen und egalisieren.
Mittlere Schichtdicke: '.........'
Einheit: m²

*Hinweis*
(Siehe Triflex SmartTec Systembeschreibung, Tabelle
Untergrundvorbehandlung).

**01.0004 Triflex Reiniger**
Vorbereitung des Untergrundes durch Abreiben mit
Triflex Reiniger.
Z. B. bei Kunststoffbahnen PVC-P, nB, TPO, FPO, EPDM
oder Kunststoffformteile aus PVC bzw. GFK gemäß
Systembeschreibung, Tabelle Untergrundvorbehandlung.
Einheit: m²

**01.0005 Schleifen**
Vorbereitung des Untergrundes gemäß Systembeschreibung,
Tabelle Untergrundvorbehandlung durch Schleifen mit
geeigneten Schleifgeräten inkl. Reinigung, Aufnahme,
Abtransport und ordnungsgemäße Entsorgung von
anfallendem Bauschutt.
Einheit: m²

**01.0006 Anrauen**
Vorbereitung des Untergrundes durch Anrauen.
Z. B. bei Kunststoffbahnen PVC-P, nB, TPO,FPO, EPDM
oder Kunststoffformteile aus PVC bzw. GFK gemäß
Systembeschreibung, Tabelle Untergrundvorbehandlung.
Einheit: m²

*Hinweis*
Falls erforderlich. Siehe Triflex SmartTec
Systembeschreibung, Tabelle Untergrundvorbehandlung.

**01.0007 Grundierung Kunststoffbahn PVC**
Z. B. bei Kunststoffbahnen PVC-P, nB.
Grundierung der Fläche mit Triflex Than Primer 533.
Verbrauch: ca. 0,10 l/m²
Ausführung nach den technischen Richtlinien des
Materialherstellers. Die Haftung zum Untergrund ist
immer objektbezogen zu prüfen.
Einheit: m²

**01.0008 Grundierung Kunststoffbahn FPO**
Z. B. bei Kunststoffbahnen TPO, FPO, EPDM.
Bahnen abhängiges Grundieren mit Triflex Primer 610.
Verbrauch: ca. 0,04 bis 0,08 kg/m²
Für eine objektbezogene Beratung bitte an die
Technische Abteilung von Triflex wenden.
Ausführung nach den technischen Richtlinien des
Materialherstellers. Die Haftung zum Untergrund ist
immer objektbezogen zu prüfen.
Einheit: m²

**01.0009 Grundierung bituminöse Untergründe**
Grundieren mit Triflex Bitumenblocker.
Verbrauch: ca. 0,40 kg/m²
Ausführung nach den technischen Richtlinien des
Materialherstellers. Die Haftung zum Untergrund ist
immer objektbezogen zu prüfen.
Einheit: m²

**01.0010 Grundierung Glas**
Grundieren mit Triflex Glas Primer inkl. vorheriger
Reinigung der Fläche mit Triflex Glas Reiniger.
Verbrauch Triflex Glas Reiniger: mind. 0,05 l/m²
Verbrauch Triflex Glas Primer: ca. 0,05 l/m²
Ausführung nach den technischen Richtlinien des
Materialherstellers. Die Haftung zum Untergrund ist
immer objektbezogen zu prüfen.
Einheit: m²

**01.0011 Grundierung Metall**
Z. B. eloxiertes Aluminium, galvanisiertes verzinktes
Metall, pulverbeschichtete Metalle.
Grundieren mit Triflex TecGrip 620.
Verbrauch: ca. 0,10 kg/m²
Ausführung nach den technischen Richtlinien des
Materialherstellers. Die Haftung zum Untergrund ist
immer objektbezogen zu prüfen.
Einheit: m²

**01.0012 Grundierung PVC-Formteile, hart**
Grundieren mit Triflex Primer 791.
Verbrauch: ca. 0,20 kg/m²
Ausführung nach den technischen Richtlinien des
Materialherstellers. Die Haftung zum Untergrund ist
immer objektbezogen zu prüfen.
Einheit: Stk

*Hinweis*
Herstellen von Detailabdichtungen mit Triflex SmartTec
inkl. Triflex Spezialvlies PF.
Das Abdichtungssystem Triflex SmartTec besitzt ein
Allgemeines bauaufsichtliches Prüfzeugnis (AbP) für
Bauwerksabdichtungen mit Flüssigkunststoffen nach PG-
FLK gemäß VV TB, Teil C, lfd. Nr. C 3.28.
Das Abdichtungssystem Triflex SmartTec besitzt eine ETA
-Bewertung (ETA Nr. 17/0284) mit CE-Kennzeichnung in
den jeweils höchsten Nutzungskategorien W3, M und S, P1
bis P4, S1 bis S4, TL4, TH4, BROOF(t1), BROOF(t2),
BROOF(t3), BROOF(t4). Prüfberichte weisen die
Wurzelfestigkeit nach FLL-Verfahren nach.
Triflex SmartTec führt das Umweltzeichen Blauer Engel
nach DE-UZ 233 sowie die Klassifizierung EMICODE EC1
plus. Zusätzlich werden die Anforderungen bezüglich
Ökotoxizität und Gentoxizität gemäß des Blauen Engels
für Flüssigkunststoffe.
Produktspezifische Umwelt-Produktdeklaration (EPD) nach
EN 15804:2012 + A2:2019/AC:2021.

**01.0013 Wandanschluss**
Abdichten des Wandanschlusses mit Triflex SmartTec
inkl. Triflex Spezialvlies PF.
Triflex Spezialvlies PF Zuschnittbreite:
'...........' cm.
Verbrauch Triflex SmartTec: mind. 3,00 kg/m²
Ausführung nach den technischen Richtlinien des
Materialherstellers.
(Siehe Triflex Systemzeichnung SmartTec-4102 bzw. 4106)
Einheit: m

**01.0014 Sockel**
Abdichten des Übergangs zwischen Fundament und
aufgehender Außenwand mit Triflex SmartTec inkl.
Triflex Spezialvlies PF.
Triflex Spezialvlies PF Zuschnittbreite:
'...........' cm.
Verbrauch Triflex SmartTec: mind. 3,00 kg/m²
Ausführung nach den technischen Richtlinien des
Materialherstellers.
(Siehe Triflex Systemzeichnung SmartTec-4103 bzw. 4107)
Einheit: m

**01.0015 Durchdringung**
Abdichten der Durchdringung mit Triflex SmartTec inkl.
Triflex Spezialvlies PF.
Triflex Spezialvlies PF Zuschnittbreite:
'...........' cm.
d = '.........' cm.
Verbrauch Triflex SmartTec: mind. 3,00 kg/m²
Ausführung nach den technischen Richtlinien des
Materialherstellers.
(Siehe Triflex Systemzeichnung SmartTec-4104 bzw. 4108)
Ausführung nach den technischen Richtlinien des
Materialherstellers.
Einheit: Stk

**01.0016 Lichtschacht**
Abdichten des Lichtschachts mit Triflex SmartTec inkl.
Triflex Spezialvlies PF.
Triflex Spezialvlies PF Zuschnittbreite:
'...........' cm.
Verbrauch Triflex SmartTec: mind. 3,00 kg/m²
Ausführung nach den technischen Richtlinien des
Materialherstellers.
Einheit: Stk

**01.0017 Anschluss an Kellerfenster**
Abdichten des Übergangs zwischen Kellerfensterrahmen
und Außenwand mit Triflex SmartTec inkl. Triflex
Spezialvlies PF.
Triflex Spezialvlies PF Zuschnittbreite:
'...........' cm.
Verbrauch Triflex SmartTec: mind. 3,00 kg/m²
Ausführung nach den technischen Richtlinien des
Materialherstellers.
Einheit: Stk

**01.0018 Schwer zugängliche Details**
Abdichten mit Triflex SmartTec Fibre.
Verbrauch: mind. 3,00 kg/m²
Hinweis: In Bereichen der Gültigkeit der DIN 18533 /
Flachdachrichtlinie gilt Triflex ProFibre als
Sonderkonstruktion, die mit dem Bauherren zu
vereinbaren ist.
Ausführung nach den technischen Richtlinien des
Materialherstellers.
Einheit: Stk

*Hinweis*
Herstellen von Detailabdichtungen mit Triflex SmartTec
inkl. Triflex Spezialvlies PF.
Das Abdichtungssystem Triflex SmartTec besitzt ein
Allgemeines bauaufsichtliches Prüfzeugnis (AbP) für
Bauwerksabdichtungen mit Flüssigkunststoffen nach PG-
FLK gemäß VV TB, Teil C, lfd. Nr. C 3.28.
Das Abdichtungssystem Triflex SmartTec besitzt eine ETA
-Bewertung (ETA Nr. 17/0284) mit CE-Kennzeichnung in
den jeweils höchsten Nutzungskategorien W3, M und S, P1
bis P4, S1 bis S4, TL4, TH4, BROOF(t1), BROOF(t2),
BROOF(t3), BROOF(t4). Prüfberichte weisen die
Wurzelfestigkeit nach FLL-Verfahren nach.
Triflex SmartTec führt das Umweltzeichen Blauer Engel
nach DE-UZ 233 sowie die Klassifizierung EMICODE EC1
plus. Zusätzlich werden die Anforderungen bezüglich
Ökotoxizität und Gentoxizität gemäß des Blauen Engels
für Flüssigkunststoffe.
Produktspezifische Umwelt-Produktdeklaration (EPD) nach
EN 15804:2012 + A2:2019/AC:2021.

**01.0019 Flächenabdichtung, Variante 1**
Abdichten der Fläche mit Triflex SmartTec inkl. Triflex
Spezialvlies PF.
Verbrauch Triflex SmartTec: mind. 3,00 kg/m²
Ausführung nach den technischen Richtlinien des
Materialherstellers.
(Siehe Triflex Systemzeichnung SmartTec-4101)
Einheit: m²

**01.0020 Flächenabdichtung unter Fremdbelag, Variante 2**
Für spätere Überarbeitbarkeit, z. B. Verputzen.
Abdichten der Fläche mit Triflex SmartTec inkl. Triflex
Spezialvlies PF. Die frische Abdichtung wird mit
Quarzsand, Körnung 0,7-1,2 mm, im Überschuss
abgestreut. Nach Aushärtung den Überschuss entfernen.
Verbrauch Triflex SmartTec: mind. 3,50 kg/m²
Verbrauch Quarzsand: mind. 7,00 kg/m²
Ausführung nach den technischen Richtlinien des
Materialherstellers.
(Siehe Triflex Systemzeichnung SmartTec-4105)
Einheit: m²

**01.0021 Oberflächenschutzvlies**
Schutz der Abdichtung vor mechanischen Beschädigungen
durch Schutzvlies, 600 g/m².
Fabrikat Schutzlage:
'..............................'
Ausführung nach den technischen Richtlinien des
Materialherstellers.
Einheit: m²

**01.0022 Stundenlohnarbeit eines Vorarbeiters**
Stundenlohnarbeit eines Vorarbeiters für nicht
aufgeführte Arbeiten, jedoch zum Nachweis und nur auf
Anordnung der Bauleitung oder Bauherrn.
Einheit: h
- Zuordnung: 331
- Zuordnung: 91

**01.0023 Stundenlohnarbeit eines Facharbeiters**
Stundenlohnarbeit eines Facharbeiters für nicht
aufgeführte Arbeiten, jedoch zum Nachweis und nur auf
Anordnung der Bauleitung oder Bauherrn.
Einheit: h
- Zuordnung: 331
- Zuordnung: 91

**01.0024 Stundenlohnarbeit eines Helfers**
Stundenlohnarbeit eines Helfers für nicht aufgeführte
Arbeiten, jedoch zum Nachweis und nur auf Anordnung der
Bauleitung oder Bauherrn.
Einheit: h
- Zuordnung: 331
- Zuordnung: 91

**01.0025 Materialverbrauch auf Nachweis**
Materialverbrauch für unvorhersehbare, aber für die
Durchführung der Leistung notwendigen zusätzlichen
Arbeiten, die nicht im Leistungsverzeichnis erfasst
sind.
Die Abrechnung erfolgt nach Aufwand auf Einzelnachweis.
Einheit: kg
- Zuordnung: 331
- Zuordnung: 18

**01.0026 Entsorgung**
Entsorgung aller Abfälle und Sondermüllstoffe
entsprechend den derzeit gültigen Gesetzen und
Durchführungsverordnungen.
Einheit: psch
